# UNITECHNICS Wasserverschluss-System Uni-FreWa
Leistungsbeschreibung (GAEB DA XML 3.2, DA81)
Projekt: UNITECHNICS
Währung: EUR
Erstellt mit: SIDOUN Globe/ GXML Toolbox V3.2 R20180517, SIDOUN Globe V10.1.0.0, 12.02.2019

## UNITECHNICS
Datum: 12.02.2019

### Gewerk 1 Ausschreibungstext

#### Titel 1.1 Wasserverschluss-System Uni-FreWa

**1.1.10 Wasserverschluss-System Uni-FreWa**
Patentiertes Wasserverschluss-System Typ Uni-FreWa, mit 5,0 mm starker Edelstahl-Aufhängung für Standard BeGu-Rahmen nach DIN 19584 und dazugehörigem Schmutzfang nach dem UNITECHNICS-Verfahren gegen Eintritt von Oberflächenwasser in Kanalschächte. Sehr robuster Grundkörper und Schmutzfang bestehend aus PE-LD mit einer Materialstärke von 5,0 mm. Automatischer Verschluss des Schachtes bei Starkregen bzw. bei Schmelz- und Hochwasser. Selbsttätiges Öffnen und Wiederherstellen der natürlichen Be- und Entlüftung im Schacht bis zum maximalen Lüftungsquerschnitt von über 175 cm² gemäß allen Öffnungen im Schachtdeckel nach DIN 19584 (entspr. DN 150), jedoch mindestens 140 cm² gemäß DIN EN 124 für Schachtdeckel mit Belüftungsöffnungen, nach dem Starkregen bzw. Überstau durch Oberflächenwasser.

Wasserverschluss-System mit großem Wartungsverschluss (lichte Öffnung über 220 mm) und patentierter verstopfungssicherer Abtropfeinheit sowie einem Sedimentstapelraum von 3 bis 6 Litern, liefern und in Schacht funktionsgerecht einsetzen.

Ergänzende Beschreibung:
-  Formstabile, geschlossene und abrutschsichere Randdichtung.
-  Randdichtung mit innenliegender, erschlaffungsfreier Verstärkung.
-  Tragfähige Edelstahl-Aufhängung bis zu einer Überstauhöhe von bis zu 0,5 m.
-  Für Schächte mit Klappdeckel durch Sonderaufhängung geeignet.
-  Als Sonderausführung auch für Schächte in unbefestigten Bereichen einsetzbar.

Lieferant: UNITECHNICS KG, Werkstraße 717, 19061 Schwerin,
Tel.: 0385 34337120, Fax: 0385 34337131,
info@unitechnics.de, www.unitechnics.de

  ........ Stück

Sonderformen für abweichende Schachtdurchmesser auf Anfrage möglich
(z.B. Durchmesser 800 mm).
Menge: 0,000
Voraussichtliche Abrechnungsmenge: 0,000

**1.1.20 Montage / Einbau 1 Stück Wasserverschluss-System Uni-FreWa**
........ Stück
Menge: 0,000
Voraussichtliche Abrechnungsmenge: 0,000

USt %: 19,00
