# UNITECHNICS Geruchsverschluss-System
Leistungsbeschreibung (GAEB DA 2000 1.2, DA81)
Projekt: UNITECHNICS
Währung: EUR
Erstellt mit: SIDOUN Globe/ GAEB Toolbox V3.2 G90 R20180517, SIDOUN Globe V10.1.0.0, 12.02.2019

## UNITECHNICS
Datum: 12.02.2019

### Gewerk 01 Ausschreibungstext

#### Titel 01.01 Geruchsverschluss-System GVK

**01.01.0010 Geruchsverschluss-System GVK**
Geruchsverschluss-System Typ GVK, nach dem UNITECHNICS-Verfahren gegen Geruch aus Kanalleitungen und Hausanschlüssen mit Nenndurchmesser 100  1000 mm. Bestehend aus robustem, korrosionsbeständigem Edelstahl-Grundkörper mit einer Materialstärke von 1,5 mm, zwei Konvektionssperren aus Silikon mit einer Materialstärke von 3,0 mm inkl. Schutz gegen Rattenfraß aus Edelstahl mit einer Materialstärke von 0,5 mm, liefern und funktionsgerecht einsetzen.

Lieferant:  UNITECHNICS KG, Werkstraße 717, 19061 Schwerin,
Tel.: 0385 34337120, Fax: 0385 34337131,
info@unitechnics.de, www.unitechnics.de

  ........ Stück

Sonderformen für abweichende Durchmesser auf Anfrage möglich (z.B.  o 500 mm).
Menge: 0,000
Voraussichtliche Abrechnungsmenge: 0,000

**01.01.0020 Montage / Einbau 1 Stück Geruchsverschluss-System GVK**
........ Stück
Menge: 0,000
Voraussichtliche Abrechnungsmenge: 0,000

USt %: 19,00
